# Kit silo 2500, referencia 75042/1 de Ecoforest.Medidas: 140x140x250 cm - de Ecoforest

- Propiedad del archivo: CONSTRUNARIO
- Formato: FIEBDC-3/2012
- Programa: Construnario Versión 3.51
- Fecha de los precios: 28/02/2024
- Divisa: EUR

**750421_ECO** u Kit silo 2500, referencia 75042/1 de Ecoforest.Medidas: 140x140x250 cm - de Ecoforest
Precio: 2450.00
Kit silo 2500, referencia 75042/1 de Ecoforest.Medidas: 140x140x250 cm
