# Depósito de ACS, referencia 854G T-DW 500 de Ecoforest. Capacidad: 500l - de Ecoforest

- Propiedad del archivo: CONSTRUNARIO
- Formato: FIEBDC-3/2012
- Programa: Construnario Versión 3.51
- Fecha de los precios: 28/02/2024
- Divisa: EUR

**854G_ECO** u Depósito de ACS, referencia 854G T-DW 500 de Ecoforest. Capacidad: 500l - de Ecoforest
Precio: 2195.00
Diseñados específicamente para nuestras bombas de calor Fabricados en acero inoxidable AISI 316 Serpentín espiral corrugado flexible que aumenta la superficie de contacto y mejora la transmisión de calor Aislamiento térmico en espuma rígida de poliuretano inyectado libre de HCFC Acabado exterior en PVC semirrígido Gama estándar de 200 a 1000 litros
