# Depósito de inercia T-B 2000, referencia 861G de Ecoforest. 2000l - de Ecoforest

- Propiedad del archivo: CONSTRUNARIO
- Formato: FIEBDC-3/2012
- Programa: Construnario Versión 3.51
- Fecha de los precios: 28/02/2024
- Divisa: EUR

**861G_ECO** u Depósito de inercia T-B 2000, referencia 861G de Ecoforest. 2000l - de Ecoforest
Precio: 3090.00
Diseñados específicamente para nuestras bombas de calor Aptos tanto para aplicaciones de calefacción como de refrigeración Fabricados en acero al carbono Aislamiento térmico en espuma rígida de poliuretano inyectado libre de HCFC Acabado exterior en PVC semirrígido Gama estándar de 80 a 2000 litros
