# Vaso de expansión 8 l (plano), referencia 76962 de Ecoforest - de Ecoforest

- Propiedad del archivo: CONSTRUNARIO
- Formato: FIEBDC-3/2012
- Programa: Construnario Versión 3.51
- Fecha de los precios: 28/02/2024
- Divisa: EUR

**76962_ECO** u Vaso de expansión 8 l (plano), referencia 76962 de Ecoforest - de Ecoforest
Precio: 45.00
Vasos de expansión para los circuito primario de las calderas ecoforest que permiten absorber incrementos de volumen causados por el aumento de temperatura del sistema y mantener la presión del circuito dentro de unos límites admisibles
