# Depósito de ACS, referencia 851G T-DW 300 de Ecoforest. Capacidad: 300l - de Ecoforest

- Propiedad del archivo: CONSTRUNARIO
- Formato: FIEBDC-3/2012
- Programa: Construnario Versión 3.51
- Fecha de los precios: 28/02/2024
- Divisa: EUR

**851G_ECO** u Depósito de ACS, referencia 851G T-DW 300 de Ecoforest. Capacidad: 300l - de Ecoforest
Precio: 1395.00
Serpentín espiral corrugado fl exible de superfi cie de contacto óptima y maximizada. Serpentín especial corrugado fl exible que aumenta la superficie de contacto y mejora la transmisión de calor. Gama estándar de 200 a 1000 litros.
