# Depósito de agua caliente sanitaria T-DS 2000, referencia 876G de Ecoforest. Doble serpentín. 2000 l - de Ecoforest

- Propiedad del archivo: CONSTRUNARIO
- Formato: FIEBDC-3/2012
- Programa: Construnario Versión 3.51
- Fecha de los precios: 28/02/2024
- Divisa: EUR

**876G_ECO** u Depósito de agua caliente sanitaria T-DS 2000, referencia 876G de Ecoforest. Doble serpentín. 2000 l - de Ecoforest
Precio: 7890.00
Depósitos de Agua Caliente Sanitaria diseñados específicamente para las bombas de calor Ecoforest. Fabricados en acero inoxidable AISI 316. Serpentín espiral corrugado flexible de superficie de contacto óptima y mejor transmisión de calor para bomba de calor y para solar térmico. Aislamiento térmico en espuma rígida de poliuretano inyectado libre de HCFC Acabado exterior en PVC semirrígido Gama estándar de 200 a 4000 litros
