# Bomba de calor ecoGeo+, referencia 91033 de Ecoforest, C3 - de Ecoforest

- Propiedad del archivo: CONSTRUNARIO
- Formato: FIEBDC-3/2012
- Programa: Construnario Versión 3.51
- Fecha de los precios: 28/02/2024
- Divisa: EUR

**91033_ECO** u Bomba de calor ecoGeo+, referencia 91033 de Ecoforest, C3 - de Ecoforest
Precio: 8640.00
La nueva bomba de calor geotérmica ecoGEO+ PRO es la primera bomba de calor geotérmica con refrigerante natural sin limitaciones para su instalación en interiores, el refrigerante natural (R290 o propano) tiene mucha ventajas entre las que podemos destacar:
