# Separadores de lodos, microburbujas o combinados Zeparo Zio de IMI

- Propiedad del archivo: CONSTRUNARIO
- Formato: FIEBDC-3/2012
- Programa: Construnario Versión 3.51
- Fecha de los precios: 08/09/2023
- Divisa: EUR

**ZEPAROSIO** u Separadores de lodos, microburbujas o combinados Zeparo Zio de IMI
Cualquiera que sea el tamaño de la aplicación, la amplia gama Zeparo ofrece una solución completa y fiable para los problemas que aparecen en las instalaciones de calefacción, solar y refrigeración, como consecuencia de la presencia de aire y lodos. Desde la purga inicial durante el llenado, hasta la eliminación de las más pequeñas partículas de magnetita. El separador helicoidal helistill proporciona a estos productos una eficacia y rendimiento excepcional. Los separadores Zeparo Industrial (ZI) han sido desarrollados especialmente, para responder a las más altas exigencias de grandes instalaciones, con un único objetivo: conseguir instalaciones exentas de aire y de lodos, sin la utilización de filtros que puedan obstruirse y que requieran un constante mantenimiento.
