# Ventana oscilobatiente del sistema EuroFutur Elegance de Profine. Con giro derecha o izquierda

- Propiedad del archivo: CONSTRUNARIO
- Formato: FIEBDC-3/2012
- Programa: Construnario Versión 3.51
- Fecha de los precios: 07/07/2022
- Divisa: EUR

**kom_1112** u Ventana oscilobatiente del sistema EuroFutur Elegance de Profine. Con giro derecha o izquierda
Sistema de Ventanas EuroFutur Elegance Características de las ventanas con EuroFutur Elegance Las ventanas fabricadas con este sistema incorporan los últimos avances en ingeniería de perfiles para conseguir los máximos niveles de aislamiento y resistencia. EuroFutur Elegance es la última generación de perfiles KÖMMERLING y sus prestaciones superan los niveles conocidos hasta ahora. Pero EuroFutur Elegance no sólo destaca por sus características técnicas sino también por su depurada estética de suaves formas. Cuenta con una extensa variedad de marcos, hojas y accesorios ofreciendo soluciones para todos los estilos y dando un toque de distinción a cualquier ambiente. Perfiles con un mínimo de 70 mm de profundidad y hasta 6 cámaras de aislamiento en su hoja semienrasada. Puede alojar vidrios especiales y de gran espesor. Galce inclinado para mejor evacuación y cierre hermético de doble junta. Aislamiento Térmico - El valor U de transmitancia térmica del perfil EuroFutur Elegance es de 1’3W/m2K. - El valor U de transmitancia térmica de una ventana con EuroFutur Elegance combinada con vidrios especiales puede llegar a alcanzar un valor U de 0,8W/m2K. Con este nivel de transmitancia se pueden conseguir una reducción de las pérdidas energéticas de un 70% pudiendo reducir hasta en 40% la demanda de energía de una vivienda. Aislamiento Acústico Estas ventanas proporcionan un aislamiento acústico óptimo que va desde los Rw,p = 34 dB hasta, con la combinación de vidrios adecuados, alcanzar valores superiores a los 45 dB, lo que garantiza la protección contra el ruido en las condiciones más extremas. Si tenemos en cuenta que con los sistemas de ventanas correderas tradicionales apenas se sobrepasa los 25 dB, la mejora de la calidad de vida es considerable. Colores Kolorten Este novedoso tratamiento se aplica a la cara exterior de la carpintería y nos permite la creación de más de 150 colores de la carta RAL sobre nuestros perfiles con una extraordinaria resistencia y durabilidad. Acabados madera: Azul, Blanco Crema, Granate, Gris Antracita, Gris Plata, Roble Pantanoso y Rosso Siena Valores de ensayo: Ventana de dos hojas de 1230 x 1480 con Vidrio Bajo Emisivo 6/16/4 Transmitancia térmica: 1,3 W/m2K Atenuación Acústica: 35 dB Estanqueidad al agua: Clase E1650 Permeabilidad al aire: Clase 4 Resistencia a las cargas: Clase C5
