# Bomba de calor geotérmica, referencia NIBE S1155 de Tellus. Disponible en tres potencias: 1,5–6 kW, 3–12 kW y 4–16 kW

- Propiedad del archivo: CONSTRUNARIO
- Formato: FIEBDC-3/2012
- Programa: Construnario Versión 3.51
- Fecha de los precios: 23/12/2021
- Divisa: EUR

**NIBE S1155** u Bomba de calor geotérmica, referencia NIBE S1155 de Tellus. Disponible en tres potencias: 1,5–6 kW, 3–12 kW y 4–16 kW
NIBE S1155 es una bomba de calor geotérmica inteligente controlada por compresor inverter sin depósito de agua caliente sanitaria integrado que facilita su instalación en viviendas con techos bajos. El depósito de agua caliente sanitaria externo se selecciona dependiendo de los requisitos de agua. NIBE S1155 ofrece un ahorro óptimo, ya que la bomba de calor se adapta automáticamente a la demanda de calefacción de su hogar. NIBE es una empresa líder en el campo de la tecnología inverter, con muchos años de experiencia en bombas de calor geotérmicas de frecuencia variable y con una de las gamas de productos más amplia del mercado. NIBE S1155 posee un alto coeficiente de rendimiento estacional, lo que deriva en unos mínimos costes de funcionamiento. La bomba de calor está disponible en tres tamaños con potencias de 1,5–6 kW, 3–12 kW y 4–16 kW, y es adecuada para propiedades grandes y pequeñas. Con WiFi integrado, la serie S es una parte natural de la concectividad de su hogar. La tecnología inteligente ajusta la climatización interior automáticamente mientras mantiene todo el control desde su teléfono o tablet. Ofreciendo el máximo confort, un consumo de energía mínimo y, al mismo tiempo, protegiendo la naturaleza.
