# Bomba de calor geotérmica, referencia NIBE SMO 20 de Tellus

- Propiedad del archivo: CONSTRUNARIO
- Formato: FIEBDC-3/2012
- Programa: Construnario Versión 3.51
- Fecha de los precios: 23/12/2021
- Divisa: EUR

**NIBESMO20** u Bomba de calor geotérmica, referencia NIBE SMO 20 de Tellus
NIBE SMO 20 ofrece un control optimizado del sistema de climatización y se ha diseñado para combinarse con bombas de calor de aire/agua NIBE para proporcionar un sistema de climatización para su hogar. El módulo de control, NIBE SMO 20, ofrece una solución de sistema flexible. NIBE SMO 20 se conecta a componentes adicionales para disfrutar de calefacción, refrigeración y agua caliente sanitaria eficientes en una instalación personalizada. El producto, equipado con tecnología inteligente, le permitirá controlar su consumo de energía y pasará a convertirse en un componente clave de su hogar conectado. El sistema de control eficiente ajusta automáticamente la climatización interior para que pueda disfrutar del máximo confort y, al mismo tiempo, proteger la naturaleza.
