# Bomba de calor con recuperación de calor, referencia NIBE F750 de Tellus. Para sistemas múltiples

- Propiedad del archivo: CONSTRUNARIO
- Formato: FIEBDC-3/2012
- Programa: Construnario Versión 3.51
- Fecha de los precios: 23/12/2021
- Divisa: EUR

**NIBE F750** u Bomba de calor con recuperación de calor, referencia NIBE F750 de Tellus. Para sistemas múltiples
NIBE F750 es una bomba de calor con recuperación de calor para sistemas múltiples. NIBE F750 proporciona calefacción, ventilación, recuperación de calor y agua caliente sanitaria de manera eficiente, sencilla y económica. Con un diseño elegante y atractivo, y un tamaño compacto, la bomba de calor es fácil de acomodar e instalar. El control inverter de la bomba de calor produce una potencia extraordinariamente alta y económica. NIBE F750 está bien aislada y es eficiente energéticamente, lo que minimiza la pérdida de calor y reduce al mínimo el consumo de energía. NIBE F750 está preparada para ser conectada al pack solar de NIBE y a fuentes de energía externas. Este sistema múltiple también puede acoplarse a varios accesorios diferentes, por ejemplo, el módulo de suministro de aire NIBE SAM 40. El producto, equipado con tecnología inteligente, le permitirá controlar su consumo de energía y pasará a convertirse en un componente clave de la conectividad de su hogar. El eficiente sistema de control ajusta automáticamente la climatización interior para que pueda disfrutar del máximo confort y, al mismo tiempo, proteger la naturaleza.
