# Módulo de extracción de aire, referencia NIBE S135 de Tellus

- Propiedad del archivo: CONSTRUNARIO
- Formato: FIEBDC-3/2012
- Programa: Construnario Versión 3.51
- Fecha de los precios: 23/12/2021
- Divisa: EUR

**NIBE S135** u Módulo de extracción de aire, referencia NIBE S135 de Tellus
NIBE S135 es un módulo de extracción de aire diseñado para acoplarse a una bomba de calor aire/agua NIBE y a un módulo de interior NIBE VVM o módulo de control NIBE SMO. NIBE S135 utiliza el calor contenido en el aire de ventilación para producir calefacción, y agua caliente sanitaria, así como para ventilar la vivienda. En instalaciones con refrigeración, es posible producir agua caliente sanitaria y refrigeración al mismo tiempo. El módulo de extracción de aire ofrece un coeficiente de rendimiento estacional mejorado, unos bajos niveles de ruido y una alta capacidad de ventilación. NIBE S135 se controla fácilmente a través del módulo interior de la bomba de calor.
