# Unidad de ventilación, referencia NIBE DVC 10 de Tellus. Energéticamente eficiente

- Propiedad del archivo: CONSTRUNARIO
- Formato: FIEBDC-3/2012
- Programa: Construnario Versión 3.51
- Fecha de los precios: 23/12/2021
- Divisa: EUR

**NIBE DVC 10** u Unidad de ventilación, referencia NIBE DVC 10 de Tellus. Energéticamente eficiente
NIBE DVC 10 es una unidad de ventilación eficiente energéticamente para viviendas con ventilación natural, que ventila y recupera energía simultáneamente. La unidad de ventilación no requiere ningún sistema de conductos y es fácil de instalar. NIBE DVC 10 es adecuada para combinar con una bomba de calor. NIBE DVC 10 posee un ventilador incorporado que funciona en dos direcciones para mantener una óptima climatización interior. El aire interior calentado se expulsa fuera de la vivienda, calentando el elemento cerámico de la unidad. A continuación, el ventilador cambia de dirección y NIBE DVC 10 aspira aire fresco. Después, el elemento cerámico emite el calor almacenado, lo que significa que es posible recuperar aproximadamente un 90% de la energía que de otro modo se habría desperdiciado. NIBE DVC 10 es perfecta para uso en viviendas antiguas que requieren una mejor ventilación. La mayoría de las unidades se pueden conectar a un sistema de mayor tamaño a través de un control WiFi inteligente y eficiente.
