# Acumulador, referencia NIBE EKS de Tellus. Gran depósito de agua caliente

- Propiedad del archivo: CONSTRUNARIO
- Formato: FIEBDC-3/2012
- Programa: Construnario Versión 3.51
- Fecha de los precios: 23/12/2021
- Divisa: EUR

**NIBE EKS** u Acumulador, referencia NIBE EKS de Tellus. Gran depósito de agua caliente
NIBE EKS posee un gran depósito de agua caliente y puede utilizarse como un simple acumulador para agua caliente sanitaria combinado con un intercambiador de placas con la opción de una resistencia eléctrica de reserva. NIBE EKS es perfecto para edificios donde se utilizan grandes volúmenes de agua en poco tiempo. NIBE EKS ayuda a mantener una baja potencia instalada, limitando los requisitos generales de energía del edificio. NIBE EKS está revestido de cobre resistente a la corrosión. La temperatura más alta permitida es 90 °C. El depósito tiene un aislamiento de alta calidad y respetuoso con el medioambiente que reduce la pérdida de energía. El aislamiento se puede desmontar, lo que facilita la instalación y colocación.
