# Pantalla táctil color capacitiva con conexión IP, Z41 Pro de Zennio. Marco aluminio - Plata

- Propiedad del archivo: CONSTRUNARIO
- Formato: FIEBDC-3/2012
- Programa: Construnario Versión 3.51
- Fecha de los precios: 03/11/2022
- Divisa: EUR

**ZVI-Z41PRO-S** u Pantalla táctil color capacitiva con conexión IP, Z41 Pro de Zennio. Marco aluminio - Plata
La pantalla táctil Z41 Pro es un panel táctil capacitivo que supone un nuevo avance en el control del hogar digital. Una estética minimalista donde predominan la sencillez y las formas planas así como su formato peraltado, facilita su integración en entornos de trabajo y descanso, consiguiendo un diseño adaptable a cualquier estilo de interior. Su display de 4.1” (3:4) en color facilita su uso, siendo posible su instalación tanto en horizontal como en vertical. Sus 96 funciones de control permiten una comunicación distribuida dentro del hogar inteligente. Incluye reloj interno con batería y puerto USB para descarga de programación. Incluye puerto IP para control remoto desde smartphone o tablet por medio de aplicaciones móviles. También tiene dos entradas analógico-digitales de gran funcionalidad. Disponible en blanco, plata y antracita. Accesorios: Sondas de temperatura y sensor de movimiento.
