# Teléfono DEC, referencia SL800H PRO de Gigaset

- Propiedad del archivo: CONSTRUNARIO
- Formato: FIEBDC-3/2012
- Programa: Construnario Versión 3.51
- Fecha de los precios: 20/01/2022
- Divisa: EUR

**SL800H PRO** u Teléfono DEC, referencia SL800H PRO de Gigaset
Si busca un teléfono con el diseño estilizado de un smartphone y la tecnología de un dispositivo móvil DECT profesional, el Gigaset SL800H PRO es la respuesta. Es el teléfono inalámbrico más pequeño y ligero de la gama profesional de Gigaset e incorpora una gran pantalla de color, una calidad de sonido impresionante y una autonomía de la batería excelente. Si lo que le interesa es el máximo nivel de libertad de movimientos, seguro que quedará muy satisfecho con este dispositivo móvil DECT: También se puede utilizar fácilmente con unos auriculares o manos libres.
