# Carriles electrificados Tracks by Troll de Luxiona. Longitud: de 1000 a 3000 mm. Trifásicos

- Propiedad del archivo: CONSTRUNARIO
- Formato: FIEBDC-3/2012
- Programa: Construnario Versión 3.51
- Fecha de los precios: 21/01/2022
- Divisa: EUR

**tracks_lux** u Carriles electrificados Tracks by Troll de Luxiona. Longitud: de 1000 a 3000 mm. Trifásicos
Los carriles electrificados patentados por TROLL fueron el origen y el mejor impulso de la marca. Hoy los carriles siguen siendo la opción más flexible para aumentar, reducir o desplazar los puntos de luz de una instalación sin necesidad de recurrir a un profesional de la electricidad. Nuestra oferta incluye sistemas de 3 encendidos, para adosar, suspender o empotrar con una completa oferta de accesorios pensados para facilitar su montaje y como no, para dar flexibilidad de uso.
