# Pantalla estanca Nix by Troll de Luxiona. Para techo/pared

- Propiedad del archivo: CONSTRUNARIO
- Formato: FIEBDC-3/2012
- Programa: Construnario Versión 3.51
- Fecha de los precios: 21/01/2022
- Divisa: EUR

**NIx_LUX** u Pantalla estanca Nix by Troll de Luxiona. Para techo/pared
Nix es una gama de pantallas estancas LED con múltiples posibilidades de instalación, adosables en paredes y techos o montaje suspendido. Son luminarias especialmente indicadas para la iluminación de locales donde se requiera una elevada protección ambiental: alto grado de humedad, de polución ambiental, riesgo de impactos.
