# Lámpara de pie de luz ambiente, referencia Josephine X by Metalarte de Luxiona. Estructura de porcelana

- Propiedad del archivo: CONSTRUNARIO
- Formato: FIEBDC-3/2012
- Programa: Construnario Versión 3.51
- Fecha de los precios: 21/01/2022
- Divisa: EUR

**JOSEPHINEX_LUX** u Lámpara de pie de luz ambiente, referencia Josephine X by Metalarte de Luxiona. Estructura de porcelana
Lámpara de pie de luz ambiente. Estructura de porcelana y pantallas en tejido chintz. Se fabrica en color blanco, negro y en una Edición Limitada de 10 colores especiales, numerada y firmada por Jaime Hayon para celebrar el décimo aniversario del nacimiento de Josephine.
