# Alumbrado de emergencia Brick Sati by Sagelux de Luxiona. Tamaño reducido

- Propiedad del archivo: CONSTRUNARIO
- Formato: FIEBDC-3/2012
- Programa: Construnario Versión 3.51
- Fecha de los precios: 21/01/2022
- Divisa: EUR

**BRICKSAT** Alumbrado de emergencia Brick Sati by Sagelux de Luxiona. Tamaño reducido
Diseño estilizado de líneas puras y esenciales. Su reducido tamaño y sus características geométricas proporcionan la seguridad necesaria con el menor impacto visual posible. Apto para su montaje en pared con emisión horizontal o vertical haciendo uso de sus accesorios. Sistema de autocontrol inteligente para el correcto mantenimiento de las baterías, prevención y detección de fallos. La versión Brick aúna la seguridad con un diseño minimalista.
