# Detector de movimiento, referencia Piccolo Pir de Risco Group. Para uso residencial

- Propiedad del archivo: CONSTRUNARIO
- Formato: FIEBDC-3/2012
- Programa: Construnario Versión 3.51
- Fecha de los precios: 21/01/2022
- Divisa: EUR

**PICCOLOPIR** u Detector de movimiento, referencia Piccolo Pir de Risco Group. Para uso residencial
El Piccolo PIR es un detector de movimiento pequeño y elegante para uso residencial. Su diseño innovador y sencillo es ideal para usuarios finales, que buscan un aspecto moderno en sus instalaciones. El detector es compatible con los sistemas inalámbricos unidireccionales y bidireccionales y es fácil de instalar.
