# Ventilador industrial de tambor, AirBeam 70 de Magnovent. Potencia: 0,50 kW. Flujo de aire: 22.920 m3/h

- Propiedad del archivo: CONSTRUNARIO
- Formato: FIEBDC-3/2012
- Programa: Construnario Versión 3.51
- Fecha de los precios: 21/01/2022
- Divisa: EUR

**AIRBEAM70** u Ventilador industrial de tambor, AirBeam 70 de Magnovent. Potencia: 0,50 kW. Flujo de aire: 22.920 m3/h
El ventilador de tambor AirBeam es la solución perfecta para zonas estrechas o pasillos entre estanterías propios de naves logísticas. Genera un flujo de aire muy agradable y garantiza el confort óptimo de los empleados. Puede llegar a cubrir hasta 220 metros cuadrados con el modelo más grande (115 centímetros de diámetro). Posibilidad de instalación tanto en techo como en viga.
