# Ventilador residencial de diseño, modelo Aeratron AE3+ 43 de Magnovent. Tres aspas, color roble

- Propiedad del archivo: CONSTRUNARIO
- Formato: FIEBDC-3/2012
- Programa: Construnario Versión 3.51
- Fecha de los precios: 21/01/2022
- Divisa: EUR

**Aeratron** u Ventilador residencial de diseño, modelo Aeratron AE3+ 43 de Magnovent. Tres aspas, color roble
Ventilador residencial de diseño Aeratron AE3+ 43 de tres aspas color roble. Recomendado para su uso en habitaciones pequeñas y despachos. Diseñado para mover la mayor cantidad de aire posible con el menor consumo. Ventilador extremadamente eficiente y silencioso. PREMIO ENERGY STAR – MOST EFFICIENT 2013 – 2021 Consumo máximo: 16,2W a 230V. 6 velocidades. Función reverso. Protección IP44. Recomendado para exteriores. Cobertura: ideal para 22m² con 1,09m de diámetro. Incluye mando a distancia. Luz LED opcional Kit de extensión a techo opcional
