# Membrana con resistencia al fuego Clase A1, gama Vapour FR de Effisus

- Propiedad del archivo: CONSTRUNARIO
- Formato: FIEBDC-3/2012
- Programa: Construnario Versión 3.51
- Fecha de los precios: 21/01/2022
- Divisa: EUR

**VAPOURFR** u Membrana con resistencia al fuego Clase A1, gama Vapour FR de Effisus
Effisus Vapor FR es una barrera de vapor multifuncional y de alta calidad hecha de una tecnología especial de fibra de vidrio completamente resistente al fuego clase A1 de acuerdo con la certificación EN13501-1. Actúa como barrera de vapor protegiendo el edificio de la condensación superficial, aumentando la estanqueidad al aire y, en consecuencia, la eficiencia energética. La Membrana Effisus Vapor FR puede ser usada en fachadas ventiladas con juntas abiertas y cerradas, muros cortina y muchas otras aplicaciones.
