# Membrana transpirable de 3 capas, gama Breather+ de Effisus. Para el control de la humedad en fachadas

- Propiedad del archivo: CONSTRUNARIO
- Formato: FIEBDC-3/2012
- Programa: Construnario Versión 3.51
- Fecha de los precios: 21/01/2022
- Divisa: EUR

**Breather** m Membrana transpirable de 3 capas, gama Breather+ de Effisus. Para el control de la humedad en fachadas
Una innovadora membrana transpirable de 3 capas con tecnología funcional TEEE monolítica, para el control de la humedad y la protección contra el agua y el viento en las fachadas, promoviendo su eficiencia térmica y protección contra las condensaciones: altamente permeable al vapor de agua pero 100% hermético y hermético al viento. La membrana Effisus Breather + tiene propiedades de resistencia al envejecimiento y estabilidad térmica excepcionales, protege la fachada y el aislamiento térmico, contra el viento y la humedad, incluso en los entornos más agresivos. La existencia de una amplia gama de accesorios permite su instalación en los requisitos más exigentes del proyecto. Adecuado para fachadas con juntas cerradas.
