# Marcos prefabricados para impermeabilización de ventanas, gama Ecofacade de Effisus

- Propiedad del archivo: CONSTRUNARIO
- Formato: FIEBDC-3/2012
- Programa: Construnario Versión 3.51
- Fecha de los precios: 21/01/2022
- Divisa: EUR

**PREFRAMES** u Marcos prefabricados para impermeabilización de ventanas, gama Ecofacade de Effisus
Los marcos prefabricados Effisus Ecofacade son el sistema de mayor rendimiento para un trabajo de sellado de conexión de fachada a ventana sin fisuras. Debido a sus bordes y formas, los marcos de ventanas de sellado siempre han requerido una gran cantidad de tiempo, desechos y selladores, pero ya no. Dado que los marcos están personalizados y prefabricados de acuerdo con cada ventana, utilizando la membrana Ecofacade, se garantiza una instalación duradera, libre de errores y de larga duración. Con los marcos prefabricados Effisus Ecofacade, las ventanas impermeabilizantes se convierten en un trabajo eficiente y sostenible. No solo se ahorra tiempo, sino que también se elimina la probabilidad de errores de instalación, se reduce el trabajo necesario y se garantiza el rendimiento, más que nunca.
