# Soluciones de impermeabilización de conexiones de fachada con tiras autoadhesivas, Ecofacade SA de Effisus

- Propiedad del archivo: CONSTRUNARIO
- Formato: FIEBDC-3/2012
- Programa: Construnario Versión 3.51
- Fecha de los precios: 21/01/2022
- Divisa: EUR

**ECOFACADESA** u Soluciones de impermeabilización de conexiones de fachada con tiras autoadhesivas, Ecofacade SA de Effisus
Effisus Ecofacade SA-Edge es la innovadora solución de ahorro de tiempo para la impermeabilización de las conexiones de elementos de fachada. El alto rendimiento y el valor agregado del sistema están garantizados, no solo por su durabilidad esperada de más de 50 años, sino aún más, debido a sus bandas autoadhesivas integradas (que pueden ser de cualquier cantidad o configuración, dependiendo de las necesidades del proyecto) . Debido a la extinción de la necesidad de adhesivos, la facilidad y la velocidad de la aplicación se incrementan, la previsibilidad del presupuesto es más efectiva, y tanto los desechos como las posibilidades de error humano durante la aplicación se reducen ampliamente.
