# Baño de estructura monolítica de hormigón, CUBIK® Concrete de Hydrodiseño

- Propiedad del archivo: CONSTRUNARIO
- Formato: FIEBDC-3/2012
- Programa: Construnario Versión 3.51
- Fecha de los precios: 14/09/2022
- Divisa: EUR

**HYD0101** u Baño de estructura monolítica de hormigón, CUBIK® Concrete de Hydrodiseño
CubikConcrete es un baño de estructura monolítica en hormigón donde todas las instalaciones van integradas en el interior de la estructura.
