# Unidad de pared, serie Ururu-Sarara de Daikin. Referencias: FTXZ25N-FTXZ35N-FTXZ50N

- Propiedad del archivo: CONSTRUNARIO
- Formato: FIEBDC-3/2012
- Programa: Construnario Versión 3.51
- Fecha de los precios: 29/08/2022
- Divisa: EUR

**TXZNDAIK** u Unidad de pared, serie Ururu-Sarara de Daikin. Referencias: FTXZ25N-FTXZ35N-FTXZ50N
Con la nueva generación de unidades de la serie URURU-SARARA podrás controlar tanto la temperatura como la ventilación y la humedad. Su calificación tanto en frío como en calor es de A+++, y son unidades muy silenciosos, hasta 19 dB(A) de presión sonora. Llevan gas refrigerante R-32 por lo que resultan menos contaminantes. Sistema Replacement para la utilización de tuberías existentes con gas R-410-A al nuevo gas R-32 CARACTERÍSTICAS DEL PRODUCTO: Combinación exclusiva de humidificación, deshumidificación, ventilación, purificación de aire y calefacción y refrigeración en 1 sistema Sensor detector de movimiento de 3 zonas: el flujo de aire se envía a las zonas de la estancia más alejadas del ocupante. La detección se realiza en 3 direcciones: izquierda, frontal, derecha. Si no se detectan personas, la unidad activará automáticamente el modo de ahorro de energía. Onecta (opcional): controla la unidad interior desde cualquier lugar con una aplicación, a través de la red local o Internet y obtenga un resumen de su consumo energético No es necesario limpiar los filtros, gracias a la limpieza automática del filtro Valores de eficiencia estacional: gama completa A+++ en refrigeración y calefacción Funcionamiento muy silencioso. El nivel de presión sonora baja hasta 19dBA El flujo de aire de 3D combina la oscilación automática vertical y horizontal para hacer circular una corriente de aire frío o caliente justo en las esquinas de las estancias, incluso si son grandes Galardón al mejor diseño Reddot 2013
