# Ventosa trifuncional, Mistral C de Mistral Ross. Rosca gas PN10, diámetro 25 mm

- Propiedad del archivo: CONSTRUNARIO
- Formato: FIEBDC-3/2012
- Programa: Construnario Versión 3.51
- Fecha de los precios: 03/02/2022
- Divisa: EUR

**Ross01010101** u Ventosa trifuncional, Mistral C de Mistral Ross. Rosca gas PN10, diámetro 25 mm.
Ventosa trifuncional en un solo cuerpo, con paso total, y partes internas de acero inoxidable, cumpliendo norma UNE EN 1074-4 y AWWA C512. Diseño contrastado con un mecanismo simple, basado en un flotador robusto que resiste sobrepresiones rápidas por golpes de ariete y cierres bruscos. • Mecanismo aero-cinético para evitar el cierre por la velocidad de aire, incluso en casos de velocidad sónica; posibilidad de suministro con cierre no cinético. • Jaula homogénea en el perímetro exterior del flotador, guiando el flotador en todo su recorrido. • Malla en el paso del aire por seguridad y para evitar la interferencia de insectos y aves. • Recubierto de epoxi en caliente, tanto interna como externamente, para una protección duradera, espesor mínimo 250 micras, con certificado WRAS o similar. • Cumplimiento de la fabricación estándar, normas UNE EN 1074-4 y AWWA C512 • Las dimensiones de las bridas y su taladrado cumplen con UNE EN 1092, EN 558 y ANSI. • Presión mínima de trabajo: 0,2 bar
