# Unidad de pared, serie Stylish de Daikin. Referencias: FTXA-AW/FTXA-BS/FTXA-BB

- Propiedad del archivo: CONSTRUNARIO
- Formato: FIEBDC-3/2012
- Programa: Construnario Versión 3.51
- Fecha de los precios: 29/08/2022
- Divisa: EUR

**TXAAWDAIK** u Unidad de pared, serie Stylish de Daikin. Referencias: FTXA-AW/FTXA-BS/FTXA-BB
Daikin Stylish aúna un diseño y tecnología excelentes para proporcionar una solución de climatización integral a cualquier espacio interior. Con unas dimensiones de tan solo 189 mm de fondo Daikin Stylish es la unidad de pared más compacta del mercado e incorpora características innovadoras para lograr el mejor confort eficiencia energética fiabilidad y control.
