# Unidad de pared, serie Confora de Daikin. Refencias, FTXP-M

- Propiedad del archivo: CONSTRUNARIO
- Formato: FIEBDC-3/2012
- Programa: Construnario Versión 3.51
- Fecha de los precios: 29/08/2022
- Divisa: EUR

**TXPMDAIK** u Unidad de pared, serie Confora de Daikin. Refencias, FTXP-M
Las unidades de la nueva Serie Comfora de Daikin destacan por su discreto diseño de líneas redondeadas que se adapta al estilo y decoración de cualquier hogar. Permite reducir los niveles de humedad sin modificar la temperatura de la estancia y funciona de manera silenciosa, alcanzando niveles sonoros de solo 20dB. Además, gracias al modo confort, garantiza una distribución uniforme del aire por toda la estancia, evitando las corrientes directas de aire. El refrigerante R-32 proporciona un mayor bienestar y mayor ahorro de energía. Elegir un producto R-32 reduce el impacto ambiental gracias a su alta eficiencia energética.
