# Unidad de pared, serie Sensira de Daikin. Referencias: FTXF-C / FTXC-C

- Propiedad del archivo: CONSTRUNARIO
- Formato: FIEBDC-3/2012
- Programa: Construnario Versión 3.51
- Fecha de los precios: 29/08/2022
- Divisa: EUR

**TXFCTXCCDAIK** u Unidad de pared, serie Sensira de Daikin. Referencias: FTXF-C / FTXC-C
Con las nuevas unidades de la Serie Sensira de Daikin podrás crear un clima interior perfecto y confortable, reduciendo a su vez el uso de energía. La unidades de pared Sensira de Daikin destacan por su discreto diseño de líneas curvas y su sistema de purificación del aire interior gracias a su doble sistema de filtrado. Crear un clima perfecto en casa es algo más que solo confort. Los sistemas Daikin son económicos y respetuosos con el medio ambiente. El refrigerante R-32 de nueva generación y los compresores optimizados garantizan su confort. El bajo consumo energético de nuestros productos reduce la factura energética y aumenta los niveles de eficiencia. Además, gracias a una presión sonora de hasta 19 dBA, la nueva unidad FTXB-C es casi inaudible, lo que garantiza un buen descanso nocturno.
