# Purificador de aire, referencia MC55W de Daikin

- Propiedad del archivo: CONSTRUNARIO
- Formato: FIEBDC-3/2012
- Programa: Construnario Versión 3.51
- Fecha de los precios: 29/08/2022
- Divisa: EUR

**MC55WDAIK** u Purificador de aire, referencia MC55W de Daikin
Aire puro gracias a la descarga activa de iones de plasma y a la tecnología flash streamer. El filtro HEPA electroestático atrapa eficazmente el polvo y los contaminantes, y elimina el 99,9% del coronavirus Potente y silenciosa aspiración. Compacto y eficaz gracias al nuevo e innovador diseño.
