# Purificador y humidificador de aire, referencia MCK55W de Daikin

- Propiedad del archivo: CONSTRUNARIO
- Formato: FIEBDC-3/2012
- Programa: Construnario Versión 3.51
- Fecha de los precios: 29/08/2022
- Divisa: EUR

**MCK55WDAIK** u Purificador y humidificador de aire, referencia MCK55W de Daikin
Humidificación y purificación en un único dispositivo Aire puro gracias a la descarga activa de iones de plasma y a la tecnología flash streamer El filtro HEPA atrapa eficazmente el polvo y los contaminantes Filtro desodorizante Aspiración muy potente y silenciosa
