# Purificador y humidificador de aire, referencia MCK70YV de Daikin. Para grandes espacios

- Propiedad del archivo: CONSTRUNARIO
- Formato: FIEBDC-3/2012
- Programa: Construnario Versión 3.51
- Fecha de los precios: 29/08/2022
- Divisa: EUR

**MCK70YVDAIK** u Purificador y humidificador de aire, referencia MCK70YV de Daikin. Para grandes espacios
Purificación de aire para grandes espacios Aire puro gracias al sistema "Catch and Clean" de Daikin Filtro HEPA de alto rendimiento sin necesidad de cambiar durante 10 años Una de las gamas de purificadores de aire más silenciosas del mercado europeo
