# Conductos baja silueta FDXM-F9 de Daikin

- Propiedad del archivo: CONSTRUNARIO
- Formato: FIEBDC-3/2012
- Programa: Construnario Versión 3.51
- Fecha de los precios: 29/08/2022
- Divisa: EUR

**ZDXMGFDAIK** u Conductos baja silueta FDXM-F9 de Daikin
Esta unidad de baja silueta se instala en el techo. Apenas se nota: de hecho, solo se ven rejillas de impulsión y retorno . En consecuencia, este sistema se combina discretamente con cualquier tipo de decoración, dejando el máximo espacio disponible en el suelo y en la pared para colocar muebles, decoración y otros accesorios.
