# Round Flow Cassette FCAG-B de Daikin

- Propiedad del archivo: CONSTRUNARIO
- Formato: FIEBDC-3/2012
- Programa: Construnario Versión 3.51
- Fecha de los precios: 29/08/2022
- Divisa: EUR

**ZCAGBDAIK** u Round Flow Cassette FCAG-B de Daikin
Las unidades de cassette Sky Air Round Flow acercan la tecnología Daikin a oficinas, restaurantes y tiendas con equipos fáciles de usar y de alta eficiencia energética, lo que repercute en un menor consumo.
