# Cassette integrado FFA-A9 de Daikin

- Propiedad del archivo: CONSTRUNARIO
- Formato: FIEBDC-3/2012
- Programa: Construnario Versión 3.51
- Fecha de los precios: 29/08/2022
- Divisa: EUR

**ZFAGADAIK** u Cassette integrado FFA-A9 de Daikin
Cassette integrado: diseño y funcionalidad en uno. Panel modular para techo estándar de 600 x 600 mm (FFA). Para adaptarse lo mejor posible a la forma de la habitación, se puede seleccionar entre 2, 3 o 4 salidas de aire.
