# Cassette Vista FUA-A de Daikin

- Propiedad del archivo: CONSTRUNARIO
- Formato: FIEBDC-3/2012
- Programa: Construnario Versión 3.51
- Fecha de los precios: 29/08/2022
- Divisa: EUR

**ZUAGADAIK** u Cassette Vista FUA-A de Daikin
Las unidades horizontales de techo de 4 vías son la solución ideal para habitaciones, tiendas u oficinas sin falso techo. Dado que se instalan directamente en el techo, no ocupan espacio en el suelo o en la pared. Estas unidades interiores son una solución excelente para áreas de gran tamaño y con muchos ocupantes
