# Interior conductos suelo FNA-A9 de Daikin

- Propiedad del archivo: CONSTRUNARIO
- Formato: FIEBDC-3/2012
- Programa: Construnario Versión 3.51
- Fecha de los precios: 29/08/2022
- Divisa: EUR

**ZNAGADAIK** u Interior conductos suelo FNA-A9 de Daikin
Las nuevas unidades FNA-A9 están diseñadas para instalar en el suelo o pared. Son ideales para aplicaciones residenciales (son compatibles con unidades interiores de doméstico), tiendas, oficinas u hoteles.
