# Unidad horizontal de techo, referencia ZHAG-A de Daikin

- Propiedad del archivo: CONSTRUNARIO
- Formato: FIEBDC-3/2012
- Programa: Construnario Versión 3.51
- Fecha de los precios: 29/08/2022
- Divisa: EUR

**ZHAGADAIK** u Unidad horizontal de techo, referencia ZHAG-A de Daikin
Es la solución ideal para tiendas, restaurantes u oficinas sin falso techo. Hay 2 formas de regular el ángulo de descarga del aire: Dirección arriba y abajo (automática) o dirección izquierda y derecha. Deja libre el máximo espacio en techos y paredes para el mobiliario, la decoración y otros accesorios. Unidades extremadamente silenciosas tanto en el interior como en el exterior. La medición de la temperatura ambiente se desplaza de forma automática entre el sensor de retorno y el sensor en el mando, consiguiendo una mayor precisión y mucho más confort.
