# Conductos alta presión, referencia DAG-A de Daikin

- Propiedad del archivo: CONSTRUNARIO
- Formato: FIEBDC-3/2012
- Programa: Construnario Versión 3.51
- Fecha de los precios: 29/08/2022
- Divisa: EUR

| Código | Ud | Descripción |
|---|---|---|
| DAGADAIK | u | Conductos alta presión, referencia DAG-A de Daikin |
