# Unidad interior con cassette vista, referencia UASG-A de Daikin

- Propiedad del archivo: CONSTRUNARIO
- Formato: FIEBDC-3/2012
- Programa: Construnario Versión 3.51
- Fecha de los precios: 29/08/2022
- Divisa: EUR

**UASGADAIK** u Unidad interior con cassette vista, referencia UASG-A de Daikin
Las nuevas unidades interiores Sky Air están preparadas para funcionar con refrigerante R-410A y R-32.
