# Unidad de conductos, referencia ADEA-A de Daikin. Aplicaciones residenciales con techos falsos

- Propiedad del archivo: CONSTRUNARIO
- Formato: FIEBDC-3/2012
- Programa: Construnario Versión 3.51
- Fecha de los precios: 29/08/2022
- Divisa: EUR

**ADEASADAIK** u Unidad de conductos, referencia ADEA-A de Daikin. Aplicaciones residenciales con techos falsos
Con un diseño más compacto, las unidades de conductos Inverter / Sky Air Serie Active, de elevada eficiencia energética, ofrecen altos niveles de confort gracias a la función de ajuste automático del caudal del aire. Es ideal para tiendas, restaurantes o aplicaciones residenciales.
