# Unidad de aire a cassette, referencia FCAG-B de Daikin

- Propiedad del archivo: CONSTRUNARIO
- Formato: FIEBDC-3/2012
- Programa: Construnario Versión 3.51
- Fecha de los precios: 29/08/2022
- Divisa: EUR

**ACAS-B** u Unidad de aire a cassette, referencia FCAG-B de Daikin
Las unidades de cassette Sky Air Round Flow acercan la tecnología Daikin a oficinas, restaurantes y tiendas con equipos fáciles de usar y de alta eficiencia energética, lo que repercute en un menor consumo. El sensor de presencia (opcional) ajusta la temperatura o apaga la unidad cuando no hay personas en la habitación. Gracias a esta nueva función, es posible un ahorro de hasta un 27% de energía. La unidad interior se puede controlar desde cualquier localización vía smartphone, tablet, Alexa o Google Assistant.
