# Rooftop, referencia UATYA-B de Daikin. Versiones 2,3 y 4 compuertas

- Propiedad del archivo: CONSTRUNARIO
- Formato: FIEBDC-3/2012
- Programa: Construnario Versión 3.51
- Fecha de los precios: 29/08/2022
- Divisa: EUR

**UATYABDAIK** u Rooftop, referencia UATYA-B de Daikin. Versiones 2,3 y 4 compuertas
Equivalente de CO2 reducido gracias al uso del refrigerante R-32 con un GWP más bajo Fácil de instalar, concepto "conectar y listo"; no es necesaria tubería adicional puesto que es una unidad compacta con refrigerante cargado de fábrica Integración directa con un BMS de Daikin o de otros fabricantes a través de BACnet o Modbus Disponible como unidades fabricadas contra stock y por encargo con un amplio paquete de opciones Los paneles de doble revestimiento de 25 mm garantizan una larga vida útil y proporcionan un buen aislamiento térmico y acústico La alarma de filtro obstruido de serie indica si el filtro necesita limpieza lo que mejora la calidad del aire y la eficiencia Conexión para aire de suministro retorno flexible Amplios límites de funcionamiento en refrigeración (-15 ~ 48°C) y en calefacción (-15 ~ 20°C)
