# Panel sándwich aglomerado hidrófugo de 10 mm de Teznocuber. Espesor: 10-60-10

- Propiedad del archivo: CONSTRUNARIO
- Formato: FIEBDC-3/2012
- Programa: Construnario Versión 3.51
- Fecha de los precios: 13/01/2022
- Divisa: EUR

**AH106010** m2 Panel sándwich aglomerado hidrófugo de 10 mm de Teznocuber. Espesor: 10-60-10.
Panel sándwich aglomerado hidrófugo de 10 mm de Teznocuber. Espesor: 10-60-10. Características Cara superior Aglomerado hidrófugo 16 / 19 mm. Núcleo corcho / fibra de madera / grafito / poliestireno extruido / poliestireno expandido / lana de roca 30 / 40 / 50 / 60 / 80 / 100 / 120 / 140 / 160 / 180 / 200 mm Cara vista Aglomerado Hidrófugo 10 / 16 / 19 mm. Clasificaciones Acústica Aislamiento a ruido aéreo: 33,5 dba Rw (C, Ctr)=33 (-2,-4) Fuego Clasificación a fuego: E Permeabilidad al agua µ Factor de resistencia a la difusión de vapor de agua (µ): Seco 50 / Húmedo 16 Medidas: 10 – 16/19 --- 2490 x 600 ; 2990 x 600 ; 3590 x 600 19 / 19 -- 4190 x 600 ; 4990 x 600
