# Panel de cabios estándar de Teznocuber. Espesor: 10-10-120-19

- Propiedad del archivo: CONSTRUNARIO
- Formato: FIEBDC-3/2012
- Programa: Construnario Versión 3.51
- Fecha de los precios: 14/07/2021
- Divisa: EUR

**CAB101012019** m2 Panel de cabios estándar de Teznocuber. Espesor: 10-10-120-19
Panel de cabios estándar de Teznocuber. Espesor: 10-10-120-19 Núcleo corcho / fibra de madera / grafito / poliestireno extruido / poliestireno expandido / lana de roca Acústica Aislamiento a ruido aéreo: 32,7 dba Rw (C, Ctr)=33 (-1,-3) Fuego Clasificación a fuego: E Permeabilidad al agua µ Factor de resistencia a la difusión de vapor de agua (µ): Seco 50 / Húmedo 20 Medidas: 140-160-80-200
